# VKS Lärmsanierung km 823,460 - 824,310 (FR Heilbr.)
Angebotsaufforderung (GAEB 90, DA83)
Vergabenummer: A037150026500
Eröffnung: 15.06.26 00:00
Währung: EUR
Auftraggeber: Bundesrepublik Deutschland vertreten durch

## Zusätzlicher Text
Verkehrssicherungsleistungen - A6, Lärmsanierung km 823,460 - 824,310

Ausführung von Verkehrssicherungsleistungen für die
Lärmsanierung km 823,460 - 824,310

BAB A6 Nürnberg - Waidhaus

Hinweis:
Wir bitten Sie bei der Bearbeitung Ihres Angebotes zu beachten dass bei
Ihrer Einheitspreisbildung sämtliche Nachlässe, Verwertungserlöse und
Subventionen transparent und nachvollziehbar sind.

.

## Zusätzlicher Text
Allgemeine Vorbemerkungen
1. Die Vorbemerkungen zu den einzelnen Leistungsbereichen sind Vertragsbestandteil.
2. Für LV-Positionen, die auf Standardtexte der
zurückgreifen, gilt der Wortlaut des
Langtextes als vertraglich vereinbart.
3. Leistungen, deren Text nicht dem in der StLK
abgedruckten entspricht, haben keine StL-Nr.,
sondern lediglich eine Ordnungszahl (OZ) erhalten.
Sämtliche Vorbemerkungen zu den einzelnen Abschnitten
gelten jedoch für  alle in dem jeweiligen
Abschnitt aufgeführten Leistungen, gleichgültig, ob sie
eine StL-Nr. oder lediglich eine OZ erhalten haben. Die
allgemeinen Vorbemerkungen sind Bestandteil der
Leistungsbeschreibung und gelten für alle Leistungen.
4. Für die Anwendung der Standardtexte sowie der
Ausführung von Leistungen sind
die VOB Teil B und C sowie etwaige Zusätzliche
Vertragsbedingungen (ZVB) und etwaige Zusätzliche
Technische Vertragsbedingungen (ZTV), Technische
Lieferbedingungen (TL) und Technische Prüfbedingungen
(TP) in den aktuellen Fassungen in Verbindung mit den
durch die Oberste Baubehörde veröffentlichten
Bekanntmachungen vertraglich vereinbart. Weitere
Einzelheiten richten sich nach den Festlegungen in
der Baubeschreibung.
5. Soweit im Leistungsverzeichnis auf Technische
Spezifikationen (z.B. nationale Normen, mit denen
Europäische Normen umgesetzt werden, europäische
technische Zulassungen, gemeinsame technische
Spezifikationen, internationale Normen) Bezug
genommen wird, werden auch ohne den ausdrücklichen
Zusatz *oder gleichwertig* immer gleichwertige
Technische Spezifikationen in Bezug genommen.
6. Die Unterlagen des AG umfassen alle der
Ausschreibung zugrundeliegenden Unterlagen. Als
Unterlagen des AG gelten auch die nach den ZTV-ING
vom AN zu liefernden Ausführungsunterlagen.
7.  Recycling-Baustoffe, deren Bautauglichkeit und
Umweltverträglichkeit durch eine ständige
qualitätssichernde Güteüberwachung nach Maßgabe
der TL BuB E-StB, der TL G SOB-StB und der
ZTV wwG-StB By nachgewiesen wurde,
sind gleichwertig zu natürlichen Baustoffen.
Ergänzend dazu sind die Einbauklassen anzugeben.
8. Beton und Zementmörtel:
8.1 Der Beton sowie Zementmörtel muss - soweit in der
Leistungsbeschreibung nichts anderes enthalten ist -
der DIN EN 206-1 und der DIN 1045-2 sowie den
ZTV-ING entsprechen.
8.2 Bei der Bezeichnung der Expositionsklassen handelt
es sich um eine verkürzte Schreibweise. Die
Ergänzung (D) für die deutsche Regelung entsprechend
DIN-Fachbericht 100 (Beton) gilt als vereinbart.
8.3 Soweit Mindestdruckfestigkeitsklassen bei den
Expositionsklassen angegeben sind, resultieren
diese allein aus der Expositionsklasse bzw. der
Kombination der Expositionsklassen.
9. Gemäß Kreislaufwirtschaftsgesetzt (KRW) beinhaltet
Entsorgung Verwertungs- und Beseitigungsverfahren,
einschließlich der Vorbereitung vor der Verwertung
oder Beseitigung.

## Zusätzlicher Text
1. Allgemeines
1.1 Sofern in den Unterlagen des AG die Art der
berührungslosen Außerkraftsetzung von Verkehrsschildern nicht vorgegeben ist, sind folgende Arten
zulässig:
- Abdrehen um 90 Grad,
- Demontage,
- Abdecken mit witterungsbeständigen und undurchsichtigem Material,
- mobile Auskreuzvorrichtungen aus Kunststoff oder
Metall, beklebt mit Folie Typ 3, gem. DIN 67520,
Teil 4,
bis 3 m2 Schildfläche:  Breite 75 mm
über 3 m2 Schildfläche: Breite 100mm.
1.2 transportable Schutzeinrichtungen
Die TSE müssen folgende Bedingungen erfüllen:
Schutzwand nach DIN EN 1317-2, RSA95, ZTV-SA und den
technischen Liefebedingungen;
System BASt-geprüft und zugelassen;
Funktionsfähig, gereinigt und ohne erkennbare
Beschädigungen;
Aufbau und Systemlänge gemäß dem jeweiligen
Anprallversuch des Systems gemäß DIN EN 1317-2
Durchgehende gelbe Randmarkierung in Fußbereich;
Gelbe retroreflektierende Elemente im Sockel und im
oberen Seitenwandbereich gemäß ZTV-SA;
alle erforderlichen Verbindungselemente
(Dreh-Kipp-Elemente, Dilletationselemente)
sind in den EP einzurechnen;
leichtes Lösen von Einzelelementen für
Reparaturarbeiten;
Auflagerfläche linienförmig;
Kippelemente alle 250 m.
2. Nebenleistungen, Besondere Leistungen
Die nachfolgend aufgeführten Leistungen gehören zum
Leistungsumfang:
2.1 Das Herstellen verkehrssicherer Zugangs- und
und Zufahrtsmöglichkeiten für Anlieger gehört
zum Leistungsumfang.

## Zusätzlicher Text
Der Abruf der Leistungen erfolgt bedarfsweise für
Elemente zusätzlich zu den VZ-Plänen.
Kontrolle, Vorhaltung und Unterhaltung erfolgt über die
OZ der Verkehrsphasen.

## Zusätzlicher Text
Abkürzungsverzeichnis für Mengeneinheiten
a  Jahr
cm  Zentimeter
cm2  Quadratzentimeter
d  Tag
h  Stunde
Jr  Jahr
kg  Kilogramm
km  Kilometer
km2  Quadratkilometer
kWh  Kilowattstunde
kWp  Kilowattpeak
l  Liter
m  Meter
m2  Quadratmeter
m3  Kubikmeter
mm  Millimeter
Mt  Monat
psch  Pauschal
St  Stück
t  Tonne
Wo  Woche
md  Meter * Tag
mMt  Meter * Monat
mWo  Meter * Woche
m2d  Quadratmeter * Tag
m2Mt  Quadratmeter * Monat
m2Wo  Quadratmeter * Woche
m3d  Kubikmeter * Tag
m3Mt  Kubikmeter * Monat
m3Wo  Kubikmerter * Wocher
Sth  Stück * Stunde
Std  Stück * Tag
StMt  Stück * Monat
STWo  Stück * Woche
St/M  Stück pro Monat
St/J  Stück pro Jahr

## Verkehrssicherung km 823,460 - 824,310 (
Datum: 15.06.26

### 01 Allgemeine Leistungen, alle Phasen

#### 01.01 BE, Bauinfotafeln

**01.01.0001 Baustelle einrichten Sämtl.LV-Abschn.*Zufahrt herst.AN**
StL-Nr. 21910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch

**01.01.0002 Baustelle räumen Sämtl. LV-Abschn.**
StL-Nr. 21910111201
Baustelle von allen Geräten, Anlagen, Einrichtungen und
dgl. räumen. Benutzte Flächen und Wege entsprechend dem
ursprünglichen Zustand herrichten. Soweit nicht für
bestimmte Leistungen für das Räumen der Baustelle gesonderte Positionen im Leistungsverzeichnis enthalten
sind, gilt die Pauschale
für alle Leistungen sämtlicher Abschnitte des Leistungsverzeichnisses.
Menge: 1,000 Psch

**01.01.0003 Bau-Infoschilder**
Bau-Infoschilder (Breite 3 m, Höhe Grundschild 4,2 m),
Schild gemäß Anlage,
lt. angegebenen Planunterlagen aufbauen, vorhalten,
unterhalten und nach Beendigung
der Maßnahme wieder abbauen.
Aufbauzeitraum: innerhalb 2 Wochen vor Baubeginn
Vorhaltezeitraum: gesamte Bauzeit
Erforderliche Tages- und Nachtsicherungen nach
Regelplänen DIV/2R-1 BY.
aufbauen, vorhalten und wieder abbauen.
Der Unternehmer für Verkehrssicherung
hat hier eine Pauschale für die Dauer
des Aufbaues und Abbaues oben
genannter Elemente zu kalkulieren.
Es muss davon ausgegangen werden, dass
nur ein Zeitfenster nachts von 21:00 Uhr bis 05:00 Uhr
genutzt werden kann.
Als Vorhaltezeit für die
Bau-Infoschilder ist die Gesamtdauer
der Baumaßnahme anzusetzen
Menge: 1,000 St

#### 01.02 Zusätzliche Verkehrssicherungselemente

*Hinweis*
Hinweis
Der Abruf der Leistungen erfolgt bedarfsweise für
Elemente zusätzlich zu den VZ-Plänen. Kontrolle,
Vorhaltung und Unterhaltung erfolgt über die OZ der
Verkehrsphasen. Als Vorhaltezeit ist die Vorhaltezeit
der Verkehrsphasen einzurechnen.

**01.02.0001 Verkehrszeichen der Größe 3 als Ronden, Dreiecke und Vielecke**
Verkehrszeichen der Größe 3 als Ronden, Dreiecke
und Vielecke in Folie RA 2 aufbauen,
für die Dauer der Bauzeit vorhalten
und wieder abbauen.
Vergütet werden nur Verkehrszeichen die
gesondert angeordnet werden und nicht
in den VZ-Plänen enthalten sind.
Menge: 10,000 St

**01.02.0002 Verkehrszeichen der Größe 3 als Ronden, Dreiecke und Vielecke**
Verkehrszeicheninhalte benachbarter VKS und anderer AN
anpassen.
Größe 3 als Ronden, Dreiecke
und Vielecke in Folie RA 2 aufbauen,
für die Dauer der Bauzeit vorhalten
und wieder abbauen.
Vergütet werden nur Verkehrszeichen die
gesondert angeordnet werden und nicht
in den VZ-Plänen enthalten sind.
Inkl. Abstimmung und Koordinierung mit anderen AN.
Menge: 10,000 St

**01.02.0003 Verkehrszeichen als Großschilder**
Verkehrszeichen als Großschilder in Folie RA 2
aufbauen,
für die Dauer der Bauzeit vorhalten
und wieder abbauen.
Beschilderungen können mehrfarbig  angeordnet werden.
Vergütet werden nur Verkehrszeichen die
gesondert angeordnet werden und nicht
in den VZ-Plänen enthalten sind.
Menge: 10,000 m2

**01.02.0004 Vorwarnstrahler DU 300mm**
Vorwarnstrahler DU 300mm aufbauen,
für die Dauer der Bauzeit vorhalten
und wieder abbauen.
Vergütet werden nur Vorwarnstrahler die
gesondert angeordnet werden und nicht
in den VZ-Plänen enthalten sind.
Mit einzurechnen ist die ständige Überwachung
der Batteriekapazität sowie deren
Ladung bzw. der turnusmäßige Austausch!
Menge: 4,000 St

**01.02.0005 Baken nach VZ 605-10/20 mit Beleuchtung**
Baken nach VZ 605-10/20 mit Beleuchtung
in Folie RA 2 aufbauen,
für die Dauer der Bauzeit vorhalten
und wieder abbauen.
Vergütet werden nur Baken die
gesondert angeordnet werden und nicht
in den VZ-Plänen enthalten sind.
Menge: 20,000 St

**01.02.0006 Baken nach VZ 605-10/20 ohne Beleuchtung**
Baken nach VZ 605-10/20 ohne Beleuchtung
in Folie RA 2 aufbauen,
für die Dauer der Bauzeit vorhalten
und wieder abbauen.
Vergütet werden nur Baken die
gesondert angeordnet werden und nicht
in den VZ-Plänen enthalten sind.
Menge: 20,000 St

**01.02.0007 Baken nach VZ 605-10/20 als Klappbake**
Baken nach VZ 605-10/20 als Klappbake
in Folie RA 2 liefern, aufbauen,
für die Dauer der Bauzeit vorhalten
und wieder abbauen.
Vergütet werden nur Baken die
gesondert angeordnet werden und nicht
in den VZ-Plänen enthalten sind.
Menge: 10,000 St

**01.02.0008 Hubsteiger/ Ruthmannsteiger**
Hubsteiger mit einer Mindesthubhöhe
von 16m liefern, anfahren, einsetzen und wieder
abfahren.
Menge: 5,000 h

**01.02.0009 Warnleitanhänger in BAB-Ausführung**
Warnleitanhänger in BAB-Ausführung
inklusive Bedienung und Zugfahrzeug
nach Vorschrift des AG
anfahren, einsetzen und wieder
abfahren.
Ein dauerhafter Betrieb mit ständiger
Überwachung der Batteriekapazität
muss gewährleistet sein.
Einsatzort: BAB A6
Diese Position kommt nur auf gesonderte
Anordnung zur Ausführung.
Menge: 50,000 h

**01.02.0010 Vorwarntafeln in LED-Technik**
Vorwarntafeln in LED-Technik
inklusive Bedienung und Zugfahrzeug
nach Vorschrift des AG
anfahren, einsetzen und wieder
abfahren.
Ein dauerhafter Betrieb mit ständiger
Überwachung der Batteriekapazität
muss gewährleistet sein.
Einsatzort: BAB A6
Diese Position kommt nur auf gesonderte
Anordnung zur Ausführung.
Menge: 150,000 h

**01.02.0011 Warnschwellen auslege**
3 Warnschwellen nach Vorgaben des AG auslegen,
für die Dauer der Bauzeit vorhalten
und wieder einholen.
Vergütet werden nur Warnschwellen die
gesondert angeordnet werden und nicht
in den VZ- bzw. Regelplänen enthalten sind.
Menge: 20,000 h

**01.02.0012 Markierungsfläche reinigen**
Markierungsfläche reinigen
Fläche für Markierung auf besondere Anordnung
des AG reinigen. Kehrgut in Eigentum des AN
übernehmen und von der Baustelle entfernen.
Abgerechnet wird die zu markierende Fläche.
Bei Pfeil, Buchstabe, Ziffer, Verkehrsschild und
Piktogramm ergibt sich die Fläche aus dem kleinsten
umschließenden Rechteck.
Reinigung 'mit Verfahren nach Wahl des AN'
Menge: 100,000 m2

**01.02.0013 Markierungsfläche trocknen**
Markierungsfläche trocknen
Fläche für Markierung auf besondere Anordnung
des AG schonend trocknen. Abgerechnet wird die zu
markierende Fläche. Bei Pfeil, Buchstabe, Ziffer,
Verkehrsschild und Piktogramm ergibt sich die Fläche
aus dem kleinsten umschließenden Rechteck.
Menge: 100,000 m2

**01.02.0014 Baustellenbel. einr. u. abbau.**
Baustellenbeleuchtung einrichten, unterhalten
und abbauen.
In Arbeitsbereichen mit minderer Sichtanforderung
(z.B. Ladestellen) muss die horizontale Nennbeleuchtungsstärke mindestens 50 Lux betragen.
Der Nachweis der erforderlichen Nennbeleuchtungsstärke
gehört zum Leistungsumfang.
Beleuchtung für 'Arbeiten am Fahrbahnrand'
Horizontale Nennbeleuchtungsstärke Lux '100'
Menge: 4,000 St

**01.02.0015 Beleuchtung vorhalten**
Baustellenbeleuchtung der OZ 'vorhergehend'
vorhalten.Abgerechnet werden die Kalendertage vom
planmäßigen
Aufbau bis zum planmäßigen Abbau. Darüber hinausgehende Tage werden nur vergütet, wenn die Gründe
nicht vom AN zu vertreten sind.
Menge: 8,000 d

**01.02.0016 Hinweisschild auskreuzen**
vorhandenes Hinweisschild auf Anordnung des AG
auskreuzen. Vorübergehende Sicherungsmaßnahmen
durchführen.
Menge: 5,000 St

**01.02.0017 Hinweisschild in Kraft setzen**
vorhandenes Hinweisschild auf Anordnung des AG in Kraft
setzen. Vorübergehende Sicherungsmaßnahmen durchführen.
Menge: 5,000 St

**01.02.0018 Absperrung herstellen**
Absperrung herstellen.
Absperrgerät oder Warneinrichtung aufstellen und
beseitigen, für die Bauzeit vorhalten, warten und
betreiben.
Verkehrszeichen mit retroreflektierender Folie,
Retroreflexions-Klasse 2.
Absperrung durch 'Absperrschranke mit
Aufstellvorrichtungen, Größe 250*2000 mm und
Tastleiste.'
Menge: 20,000 St

**01.02.0019 Absperrung herstellen**
Absperrung herstellen.
Absperrgerät oder Warneinrichtung aufstellen und
beseitigen, für die Bauzeit vorhalten, warten und
betreiben.
Verkehrszeichen mit retroreflektierender Folie,
Retroreflexions-Klasse 2.
Absperrung durch 'Absperrschranke mit
Aufstellvorrichtungen, Größe 250*2000 mm und
Tastleiste.'
mit 3 Richtstrahlern einseitig, gelbes Dauerlicht
Menge: 10,000 St

**01.02.0020 Absperrung herstellen**
Absperrung herstellen.
Absperrgerät oder Warneinrichtung aufstellen und
beseitigen, für die Bauzeit vorhalten, warten und
betreiben.
Verkehrszeichen mit retroreflektierender Folie,
Retroreflexions-Klasse 2.
Absperrung durch 'Absperrschranke mit
Aufstellvorrichtungen, Größe 250*2000 mm und
Tastleiste.'
mit 5 Richtstrahler einseitig, rotes Dauerlicht
Menge: 20,000 St

**01.02.0021 Verk.sich. kürzerer Dauer durchf.*stat. Arbeitsst. bei Tageslicht*Anordnung n. Unt.**
StL-Nr. 22110513590199119
Verkehrssicherung an Arbeitsstellen von kürzerer Dauer
betriebsfertig aufbauen, vorhalten, warten, instand
setzen, betreiben und abbauen. Vorübergehende Verkehrssicherungsmaßnahmen durchführen.
Nach RSA, Regelplan 'VSP III/2 L-1'
Für stationäre Arbeitsstelle.
Länge des Arbeitsbereiches 'max. 2 km'
Gesamtdauer der Verkehrsführung 'nach Disposition des
AG, max 12 h. '
Bei Tageslicht.
Verkehrsrechtliche Anordnung nach Unterlagen des AG
einholen und zugehörige Unterlagen erstellen. Erforderliche Ortsbesichtigungen zur Erstellung der Planunterlagen für die verkehrsrechtliche Anordnung durchführen.
Anfallende Gebühren 'werden auf Nachweis erstattet.'
Menge: 4,000 St

**01.02.0022 Verk.sich. kürzerer Dauer durchf.*stat. Arbeitsst. bei Tageslicht*Anordnung n. Unt.**
StL-Nr. 22110513590199119
Verkehrssicherung an Arbeitsstellen von kürzerer Dauer
betriebsfertig aufbauen, vorhalten, warten, instand
setzen, betreiben und abbauen. Vorübergehende Verkehrssicherungsmaßnahmen durchführen.
Nach RSA, Regelplan 'VSP III/2 L-2'
Für stationäre Arbeitsstelle.
Länge des Arbeitsbereiches 'max. 2 km'
Gesamtdauer der Verkehrsführung 'nach Disposition des
AG, max 12 h. '
Bei Tageslicht.
Verkehrsrechtliche Anordnung nach Unterlagen des AG
einholen und zugehörige Unterlagen erstellen. Erforderliche Ortsbesichtigungen zur Erstellung der Planunterlagen für die verkehrsrechtliche Anordnung durchführen.
Anfallende Gebühren 'werden auf Nachweis erstattet.'
Menge: 4,000 St

**01.02.0023 Verk.sich. kürzerer Dauer durchf.*stat. Arbeitsst. bei Tageslicht*Anordnung n. Unt.**
StL-Nr. 22110513590199119
Verkehrssicherung an Arbeitsstellen von kürzerer Dauer
betriebsfertig aufbauen, vorhalten, warten, instand
setzen, betreiben und abbauen. Vorübergehende Verkehrssicherungsmaßnahmen durchführen.
Nach RSA, Regelplan 'VSP III/2 R-1'
Für stationäre Arbeitsstelle.
Länge des Arbeitsbereiches 'max. 2 km'
Gesamtdauer der Verkehrsführung 'nach Disposition des
AG, max 12 h. '
Bei Tageslicht.
Verkehrsrechtliche Anordnung nach Unterlagen des AG
einholen und zugehörige Unterlagen erstellen. Erforderliche Ortsbesichtigungen zur Erstellung der Planunterlagen für die verkehrsrechtliche Anordnung durchführen.
Anfallende Gebühren 'werden auf Nachweis erstattet.'
Menge: 4,000 St

**01.02.0024 Verk.sich. kürzerer Dauer durchf.*stat. Arbeitsst. bei Tageslicht*Anordnung n. Unt.**
StL-Nr. 22110513590199119
Verkehrssicherung an Arbeitsstellen von kürzerer Dauer
betriebsfertig aufbauen, vorhalten, warten, instand
setzen, betreiben und abbauen. Vorübergehende Verkehrssicherungsmaßnahmen durchführen.
Nach RSA, Regelplan 'VSP III/6-1'
Für stationäre Arbeitsstelle.
Länge des Arbeitsbereiches 'max. 2 km'
Gesamtdauer der Verkehrsführung 'nach Disposition des
AG, max 12 h. '
Bei Tageslicht.
Verkehrsrechtliche Anordnung nach Unterlagen des AG
einholen und zugehörige Unterlagen erstellen. Erforderliche Ortsbesichtigungen zur Erstellung der Planunterlagen für die verkehrsrechtliche Anordnung durchführen.
Anfallende Gebühren 'entsprechend Gebührenordnung sind
einzurechnen'
Menge: 4,000 St

**01.02.0025 Verk.sich. kürzerer Dauer durchf.*stat. Arbeitsst. bei Dunkelheit*Anordnung n. Unt.**
StL-Nr. 22110513590199219
Verkehrssicherung an Arbeitsstellen von kürzerer Dauer
betriebsfertig aufbauen, vorhalten, warten, instand
setzen, betreiben und abbauen. Vorübergehende Verkehrssicherungsmaßnahmen durchführen.
Nach RSA, Regelplan 'VSP IV/2L-1'
Für stationäre Arbeitsstelle.
Länge des Arbeitsbereiches 'max 2 km'
Gesamtdauer der Verkehrsführung 'nach Disposition des
AG, max 12 h. '
Bei Dunkelheit.
Verkehrsrechtliche Anordnung nach Unterlagen des AG
einholen und zugehörige Unterlagen erstellen. Erforderliche Ortsbesichtigungen zur Erstellung der Planunterlagen für die verkehrsrechtliche Anordnung durchführen.
Anfallende Gebühren 'sind einzurechnen'
Menge: 4,000 St

**01.02.0026 Verk.sich. kürzerer Dauer durchf.*stat. Arbeitsst. bei Dunkelheit*Anordnung n. Unt.**
StL-Nr. 22110513590199219
Verkehrssicherung an Arbeitsstellen von kürzerer Dauer
betriebsfertig aufbauen, vorhalten, warten, instand
setzen, betreiben und abbauen. Vorübergehende Verkehrssicherungsmaßnahmen durchführen.
Nach RSA, Regelplan 'VSP IV/2R-1'
Für stationäre Arbeitsstelle.
Länge des Arbeitsbereiches 'max 2 km'
Gesamtdauer der Verkehrsführung 'nach Disposition des
AG, max 12 h. '
Bei Dunkelheit.
Verkehrsrechtliche Anordnung nach Unterlagen des AG
einholen und zugehörige Unterlagen erstellen. Erforderliche Ortsbesichtigungen zur Erstellung der Planunterlagen für die verkehrsrechtliche Anordnung durchführen.
Anfallende Gebühren 'sind einzurechnen'
Menge: 4,000 St

**01.02.0027 Verk.sich. kürzerer Dauer durchf.*stat. Arbeitsst. bei Dunkelheit*Anordnung n. Unt.**
StL-Nr. 22110513590199219
Verkehrssicherung an Arbeitsstellen von kürzerer Dauer
betriebsfertig aufbauen, vorhalten, warten, instand
setzen, betreiben und abbauen. Vorübergehende Verkehrssicherungsmaßnahmen durchführen.
Nach RSA, Regelplan 'VSP IV/6-1'
Für stationäre Arbeitsstelle.
Länge des Arbeitsbereiches 'max 2 km'
Gesamtdauer der Verkehrsführung 'nach Disposition des
AG, max 12 h. '
Bei Dunkelheit.
Verkehrsrechtliche Anordnung nach Unterlagen des AG
einholen und zugehörige Unterlagen erstellen. Erforderliche Ortsbesichtigungen zur Erstellung der Planunterlagen für die verkehrsrechtliche Anordnung durchführen.
Anfallende Gebühren 'sind einzurechnen'
Menge: 4,000 St

**01.02.0028 Abstimmung Anhalten durch Polizei**
Abstimmung Anhalten BAB-Verkehr durch die Polizei

Selbständige Abstimmung mit der Polizei, ggf.
verkehrsrechtliche Anordnung für Einrichtung und
Betrieb einer Verkehrssicherung nach Unterlagen des AG
einholen und zugehörige Unterlagen erstellen.
Erforderliche Ortsbesichtigungen zur Erstellung der
Planunterlagen durchführen.

Anfallende Gebühren sind einzurechnen

Position gilt für beide Richtungen je Einsatz der
Polizei.
Menge: 2,000 St

### 02 Verkehrsführung- und Sicherung, alle Bereiche

#### 02.01 VZP-1.1

**02.01.0001 Verk.Fl.unterh.**
Verkehrsflächen zur Aufrechterhaltung
des öffentlichen und Anlieger-Verkehrs
sowie des Baustellenverkehrs
innerhalb des Baubereiches einschließlich zwischenzeitlich benutzter Behelfsfahrstreifen verkehrssicher unterhalten.
Flächenbefestigung Asphalt
Außer den vollen Monaten werden Teilzeiten nach Tagen zu 1/30 des Einheitspreises abgerechnet.
Verkehrsflächen im Zuge der Baustrecke.
Menge: 135,000 d

**02.01.0002 Verkehrsrechtliche Anordnung einh.**
StL-Nr. 22110591599
Verkehrsrechtliche Anordnung für Einrichtung und Be-
trieb einer Verkehrssicherung nach Unterlagen des AG
einholen und zugehörige Unterlagen erstellen. Erforderliche Ortsbesichtigungen zur Erstellung der Planunterlagen durchführen.
Verkehrsrechtliche Anordnung für OZ 'mit VZP-1.1'
Anfallende Gebühren 'werden auf Nachweis erstattet'
Menge: 1,000 St

**02.01.0003 Verkehrssich. läng. Dauer aufbauen Arbeitsstelle*VZ-Plan des AG auß. Kraft setzen**
StL-Nr. 22110510511209000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Vorhandene Verkehrsschilder nach Unterlagen des AG außer Kraft setzen.
Für Verkehrsführungsphase 'mit VZP-1.1'
Menge: 1,000 Psch

**02.01.0004 Verkehrssich. läng. Dauer abbauen VZ-Plan des AG*in Kraft setzen**
StL-Nr. 2211051201209
Verkehrssicherung an Arbeitsstellen längerer Dauer abbauen. Vorübergehende Verkehrssicherungsmaßnahmen
durchführen. Vorübergehende Markierung entfernen,
transportable Lichtsignalanlage, bauliches Leitelement,
mobile Stauwarnanlage, LED-Anzeigetafel und transportable Schutzeinrichtung abbauen werden gesondert
vergütet.
Nach Verkehrszeichenplan des AG.
Vorhandene Verkehrsschilder nach Unterlagen des AG wieder in Kraft setzen.
Für Verkehrsführungsphase 'mit VZP-1.1'
Menge: 1,000 Psch

**02.01.0005 Verkehrssich. läng. Dauer vorhalten**
StL-Nr. 22110511099
Verkehrssicherung längerer Dauer vorhalten, warten, instand setzen und betreiben. Vorübergehende Verkehrssicherungsmaßnahmen durchführen. Die Kontrolle der Verkehrssicherung wird gesondert vergütet.
Verkehrssicherung der OZ 'mit VZP-1.1'
Für Verkehrsführungsphase 'mit VZP-1.1'
Menge: 135,000 d

**02.01.0006 Kontrolle d. Verkehrss. an Arb.st.*elektron. Gerät**
StL-Nr. 22110590592
Kontrolle der Verkehrssicherung an Arbeitsstellen
einschließlich temporärer Verkehrsschilder,
vorübergehender Markierungen, transportabler Lichtsignalanlagen, baulicher Leitelemente und transportabler
Schutzeinrichtungen gemäß ZTV-SA durchführen. Die Kontrolle ist unmittelbar nach deren Durchführung zu erfassen und zu dokumentieren. Arbeits- und Hilfsmittel
sind vom AN zu stellen und dem AG jederzeit zugänglich
zu machen. Die Kontrolle der Umleitungsstrecke wird gesondert vergütet.
Kontrolle '3 mal täglich, incl. mind. einmal bei
Dunkelheit.'
Kontrolle mit elektronischem Erfassungsgerät nach Un-
terlagen des AG dokumentieren.
Menge: 135,000 d

**02.01.0007 Transp.Schutzeinrichtung aufbauen Arb.st./ank.Verk.*Aufhaltest. H1 Wirkungsber.maxW4*Aufst.unverankert**
StL-Nr. 221105605144001
Transportable Schutzeinrichtung einschl. systembedingter Formstücke (Dilatationsstöße, Passstücke, Kipplängenbegrenzungselemente) aufbauen und abbauen. Vorhalten, Kontrolle, Wartung und Instandsetzung werden gesondert vergütet. Vorübergehende Verkehrssicherungsmaßnahmen durchführen. Anfangs- und Endkonstruktionen
und Adapter werden gesondert vergütet. 70 v. H. des
Preises werden nach Aufbau, der Rest nach Abbau
vergütet.
Einsatzbereich A, zwischen Arbeitsstelle und ankommendem Verkehr.
Aufhaltestufe mind. H 1.
Wirkungsbereich max. W 4 (W max. 1,30 m).
Aufstellung unverankert.
Menge: 150,000 m

**02.01.0008 Transport. Schutzeinr. vorhalten**
StL-Nr. 22110561099
Transportable Schutzeinrichtung vorhalten, warten und
instand setzen. Vorübergehende Verkehrssicherungsmaßnahmen durchführen. Die Kontrolle wird gesondert
vergütet.
Transportable Schutzeinrichtung der OZ 'mit H1-W4
zwischen Arbeitsstelle und ankommenden Verkehr'
Menge: 20250,000 md

**02.01.0009 AEK f. transp. Schutzeinr. aufb.*Absenkung**
StL-Nr. 22110562591
Anfangs-/Endkonstruktion (AEK) für transportable
Schutzeinrichtung aufbauen und abbauen. Vorhalten, Kontrolle, Wartung und Instandsetzung werden gesondert
vergütet. Vorübergehende Verkehrssicherungsmaßnahmen
durchführen. 70 v. H. des Preises werden nach Aufbau,
der Rest nach Abbau vergütet.
AEK an OZ 'mit H1-W4 zwischen Arbeitsstelle und
ankommenden Verkehr, unverankert'
Als Absenkung.
Menge: 1,000 St

**02.01.0010 AEK vorhalten**
StL-Nr. 22110563099
Anfangs-/Endkonstruktion (AEK) für transportable
Schutzeinrichtung vorhalten, warten und instand setzen.
Vorübergehende Verkehrssicherungsmaßnahmen durchführen.
Die Kontrolle wird gesondert vergütet.
AEK der OZ 'mit H1-W4 zwischen Arbeitsstelle und
ankommenden Verkehr'
Menge: 135,000 Std

**02.01.0011 Transp.Schutzeinrichtung aufbauen Arb.st./fl. Verk.*Aufhaltest. T3 Wirkungsber.maxW2*Aufst.unverankert**
StL-Nr. 221105605232001
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 2 (W max. 0,80 m).
Aufstellung unverankert.
Menge: 900,000 m

**02.01.0012 Transport. Schutzeinr. vorhalten**
StL-Nr. 22110561099
Transportable Schutzeinrichtung vorhalten, warten und
instand setzen. Vorübergehende Verkehrssicherungsmaßnahmen durchführen. Die Kontrolle wird gesondert
vergütet.
Transportable Schutzeinrichtung der OZ 'mit T3-W2
zwischen Arbeitsstelle und parallel fließenden Verkehr'
Menge: 121500,000 md

**02.01.0013 AEK f. transp. Schutzeinr. aufb.*Absenkung**
StL-Nr. 22110562591
Anfangs-/Endkonstruktion (AEK) für transportable
Schutzeinrichtung aufbauen und abbauen. Vorhalten, Kontrolle, Wartung und Instandsetzung werden gesondert
vergütet. Vorübergehende Verkehrssicherungsmaßnahmen
durchführen. 70 v. H. des Preises werden nach Aufbau,
der Rest nach Abbau vergütet.
AEK an OZ 'mit T3-W2 zwischen Arbeitsstelle und
parallel fließenden Verkehr, unverankert'
Als Absenkung.
Menge: 1,000 St

**02.01.0014 AEK vorhalten**
StL-Nr. 22110563099
Anfangs-/Endkonstruktion (AEK) für transportable
Schutzeinrichtung vorhalten, warten und instand setzen.
Vorübergehende Verkehrssicherungsmaßnahmen durchführen.
Die Kontrolle wird gesondert vergütet.
AEK der OZ 'mit T3-W2 zwischen Arbeitsstelle und
parallel fließenden Verkehr'
Menge: 135,000 Std

**02.01.0015 Adapter f.tr.Schutzeinr. aufb.(Zul)**
StL-Nr. 2211056359999
Adapter als mechanische kraftschlüssige Verbindung für
transportable Schutzeinrichtungen aufbauen und abbauen.
Vergütet wird der Mehraufwand gegenüber der angegebenen
Position als Zulage. Vorhalten, Kontrolle, Wartung und
Instandsetzung werden gesondert vergütet. Vorübergehende Verkehrssicherungsmaßnahmen durchführen. 70 v. H.
des Preises werden nach Aufbau, der Rest nach Abbau
vergütet.
Adapter von OZ 'mit T3-W2'
Adapter an OZ 'mit H1-W4'
Zulage zu OZ 'mit T3-W2'
Menge: 1,000 St

**02.01.0016 Adapter vorhalten**
StL-Nr. 22110564599
Adapter als mechanische kraftschlüssige Verbindung für
transportable Schutzeinrichtungen vorhalten, warten und
instand setzen. Vorübergehende Verkehrssicherungsmaßnahmen durchführen. Die Kontrolle wird gesondert
vergütet.
Adapter der OZ 'mit T3-W2 auf H1-W4'
Menge: 135,000 Std

**02.01.0017 Längsmarkierung Typ II herstellen*Breite 0,15 m Folie, profiliert P 7*grobstr. Decke**
StL-Nr. 22110533292693100
Längsmarkierung Typ II einschl. evtl. Sperrflächenumrandung als vorübergehende Markierung herstellen, warten und instand setzen. Vormarkieren. Vorübergehende
Verkehrssicherungsmaßnahmen durchführen. Abgerechnet
wird der markierte Strich, bei Doppelstrichen zwei
Striche.
Markierung 'durchgehend'
Strichbreite = 0,15 m.
Markierungssystem aus Folie, Gewebe- oder Kunststoffträger, als profiliertes System.
Schichtdicke 'mind 2mm, 7, R 5 neu (R 5 gebraucht), RW
6 neu (RW 4 gebraucht),  Griffigkeit mind. S 2'
Verkehrsklasse = P 7.
Markierung auf grobstrukturierter Asphaltdeckschicht.
Menge: 200,000 m

**02.01.0018 Unterhalten vorübergehende Längsmarkierung**
Unterhalten und bei Bedarf Nachmarkieren der
vorübergehenden Längsmarkierung der Vorposition
während der gesamten Liegedauer.
Markierung Typ II.
Markierung = durchgehend
Strichbreite = 0,15 m.
Menge: 200,000 m

**02.01.0019 Längsmarkierung entfernen*Breite 0,15 m Folie*Asphaltdecksch.**
StL-Nr. 22110530492419999
Längsmarkierung als vorübergehende Markierung einschl.
evtl. Sperrflächenumrandung entfernen. Abgerechnet wird
der entfernte Strich, bei Doppelstrichen zwei Striche.
Vorübergehende Verkehrssicherungsmaßnahmen durchführen.
Markierung 'durchgehend'
Strichbreite = 0,15 m.
Markierungsstoffart = Folie.
Auf Asphaltdeckschicht.
Entfernen 'ohne Erneuerung der Markierung.Rückstandslos
abtragen,einschließlich Beseitigen der Klebereste. Eine
Beschädigung der Fahrbahndecke ist auszuschließen.'
Durch 'Verfahren nach Wahl des AN.Arbeiten
umweltverträglich durchführen.'
Abfall 'in Eigentum des AN übernehmen,von der Baustelle
entfernen und die ordnungsgemäße Entsorgung nachweisen.
'
Menge: 200,000 m

**02.01.0020 Längsmarkierung Typ II herstellen*Breite 0,30 m Folie, profiliert P 7*grobstr. Decke**
StL-Nr. 22110533294693100
Längsmarkierung Typ II einschl. evtl. Sperrflächenumrandung als vorübergehende Markierung herstellen, warten und instand setzen. Vormarkieren. Vorübergehende
Verkehrssicherungsmaßnahmen durchführen. Abgerechnet
wird der markierte Strich, bei Doppelstrichen zwei
Striche.
Markierung 'durchgehend'
Strichbreite = 0,30 m.
Markierungssystem aus Folie, Gewebe- oder Kunststoffträger, als profiliertes System.
Schichtdicke 'mind 2mm, 7, R 5 neu (R 5 gebraucht), RW
6 neu (RW 4 gebraucht),  Griffigkeit mind. S 2'
Verkehrsklasse = P 7.
Markierung auf grobstrukturierter Asphaltdeckschicht.
Menge: 250,000 m

**02.01.0021 Unterhalten vorübergehende Längsmarkierung**
Unterhalten und bei Bedarf Nachmarkieren der
vorübergehenden Längsmarkierung der Vorposition
während der gesamten Liegedauer.
Markierung Typ II.
Markierung = durchgehend
Strichbreite = 0,30 m.
Menge: 250,000 m

**02.01.0022 Längsmarkierung entfernen*Breite 0,30 m Folie*Asphaltdecksch.**
StL-Nr. 22110530494419999
Längsmarkierung als vorübergehende Markierung einschl.
evtl. Sperrflächenumrandung entfernen. Abgerechnet wird
der entfernte Strich, bei Doppelstrichen zwei Striche.
Vorübergehende Verkehrssicherungsmaßnahmen durchführen.
Markierung 'durchgehend'
Strichbreite = 0,30 m.
Markierungsstoffart = Folie.
Auf Asphaltdeckschicht.
Entfernen 'ohne Erneuerung der Markierung.Rückstandslos
abtragen,einschließlich Beseitigen der Klebereste. Eine
Beschädigung der Fahrbahndecke ist auszuschließen.'
Durch 'Verfahren nach Wahl des AN.Arbeiten
umweltverträglich durchführen.'
Abfall 'in Eigentum des AN übernehmen,von der Baustelle
entfernen und die ordnungsgemäße Entsorgung nachweisen.
'
Menge: 250,000 m

**02.01.0023 Längsmarkierung Typ II herstellen*Breite 0,15 m Folie, profiliert P 7*grobstr. Decke**
StL-Nr. 22110533292693100
Längsmarkierung Typ II einschl. evtl. Sperrflächenumrandung als vorübergehende Markierung herstellen, warten und instand setzen. Vormarkieren. Vorübergehende
Verkehrssicherungsmaßnahmen durchführen. Abgerechnet
wird der markierte Strich, bei Doppelstrichen zwei
Striche.
Markierung 'unterbrochen, Strich-Lücke = 1:2'
Strichbreite = 0,15 m.
Markierungssystem aus Folie, Gewebe- oder Kunststoffträger, als profiliertes System.
Schichtdicke 'mind 2mm, 7, R 5 neu (R 5 gebraucht), RW
6 neu (RW 4 gebraucht),  Griffigkeit mind. S 2'
Verkehrsklasse = P 7.
Markierung auf grobstrukturierter Asphaltdeckschicht.
Menge: 450,000 m

**02.01.0024 Unterhalten vorübergehende Längsmarkierung**
Unterhalten und bei Bedarf Nachmarkieren der
vorübergehenden Längsmarkierung der Vorposition
während der gesamten Liegedauer.
Markierung Typ II.
Markierung = unterbrochen
Strichbreite = 0,15 m.
Menge: 450,000 m

**02.01.0025 Längsmarkierung entfernen*Breite 0,15 m Folie*Asphaltdecksch.**
StL-Nr. 22110530492419999
Längsmarkierung als vorübergehende Markierung einschl.
evtl. Sperrflächenumrandung entfernen. Abgerechnet wird
der entfernte Strich, bei Doppelstrichen zwei Striche.
Vorübergehende Verkehrssicherungsmaßnahmen durchführen.
Markierung 'unterbrochen'
Strichbreite = 0,15 m.
Markierungsstoffart = Folie.
Auf Asphaltdeckschicht.
Entfernen 'ohne Erneuerung der Markierung.Rückstandslos
abtragen,einschließlich Beseitigen der Klebereste. Eine
Beschädigung der Fahrbahndecke ist auszuschließen.'
Durch 'Verfahren nach Wahl des AN.Arbeiten
umweltverträglich durchführen.'
Abfall 'in Eigentum des AN übernehmen,von der Baustelle
entfernen und die ordnungsgemäße Entsorgung nachweisen.
'
Menge: 450,000 m

**02.01.0026 Verkehrszeichenpläne**
Verkehrszeichenpläne für die komplette Phase
drucken.
Pläne, in Farbe, in 10 - facher Ausfertigung für die
Verkehrsbesprechung.
Menge: 1,000 Psch

**02.01.0027 VZ-Ausführungspläne**
Durch AG überarbeitete Verkehrszeichenausführungspläne
von
kompletter Phase drucken.
Pläne, in Farbe, in jeweils 6 - facher Ausfertigung,
4-fach dem AG übergeben,
2-fach auf der Baustelle vorhalten.
Menge: 1,000 Psch

#### 02.02 VZP-2.1

**02.02.0001 Verk.Fl.unterh.**
Verkehrsflächen zur Aufrechterhaltung
des öffentlichen und Anlieger-Verkehrs
sowie des Baustellenverkehrs
innerhalb des Baubereiches einschließlich zwischenzeitlich benutzter Behelfsfahrstreifen verkehrssicher unterhalten.
Flächenbefestigung Asphalt
Außer den vollen Monaten werden Teilzeiten nach Tagen zu 1/30 des Einheitspreises abgerechnet.
Verkehrsflächen im Zuge der Baustrecke.
Menge: 8,000 d

**02.02.0002 Verkehrsrechtliche Anordnung einh.**
StL-Nr. 22110591599
Verkehrsrechtliche Anordnung für Einrichtung und Be-
trieb einer Verkehrssicherung nach Unterlagen des AG
einholen und zugehörige Unterlagen erstellen. Erforderliche Ortsbesichtigungen zur Erstellung der Planunterlagen durchführen.
Verkehrsrechtliche Anordnung für OZ 'mit VZP-2.1, 1x
für die Montage der LSW-Pfosten, 1x für die Montage der
LSW-Elemente'
Anfallende Gebühren 'werden auf Nachweis erstattet'
Menge: 2,000 St

**02.02.0003 Verkehrssich. läng. Dauer aufbauen Arbeitsstelle * VZ-Plan des AG auß. Kraft setzen**
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Umleitungsstrecke
Nach Verkehrszeichenplan des AG.
Vorhandene Verkehrsschilder nach Unterlagen des AG außer Kraft setzen.
Für Verkehrsführungsphase 'mit VZP-2.1,
1x für die Montage der LSW-Pfosten, 1x für die Montage
der LSW-Elemente'
Menge: 2,000 St

**02.02.0004 Verkehrssich. läng. Dauer vorhalten**
StL-Nr. 22110511099
Verkehrssicherung längerer Dauer vorhalten, warten, instand setzen und betreiben. Vorübergehende Verkehrssicherungsmaßnahmen durchführen. Die Kontrolle der Verkehrssicherung wird gesondert vergütet.
Verkehrssicherung der OZ 'mit VZP-2.1'
Für Verkehrsführungsphase 'mit VZP-2.1'
Menge: 8,000 d

**02.02.0005 Verkehrssich. läng. Dauer abbauen VZ-Plan des AG * in Kraft setzen**
Verkehrssicherung an Arbeitsstellen längerer Dauer abbauen. Vorübergehende Verkehrssicherungsmaßnahmen
durchführen. Vorübergehende Markierung entfernen,
transportable Lichtsignalanlage, bauliches Leitelement,
mobile Stauwarnanlage, LED-Anzeigetafel und transportable Schutzeinrichtung abbauen werden gesondert
vergütet.
Nach Verkehrszeichenplan des AG.
Vorhandene Verkehrsschilder nach Unterlagen des AG wieder in Kraft setzen.
Für Verkehrsführungsphase 'mit VZP-2.1,
1x für die Montage der LSW-Pfosten, 1x für die Montage
der LSW-Elemente'
Menge: 2,000 St

**02.02.0006 Kontrolle d. Verkehrss. a. Uml.str. zwei bzw. einmal*elektron. Gerät**
StL-Nr. 22110591022
Kontrolle der temporären Verkehrsschilder, vorübergehenden Markierungen, transportablen Lichtsignalanlagen,
baulichen Leitelemente und transportablen Schutzeinrichtungen auf Umleitungsstrecke gemäß ZTV-SA durchführen. Die Kontrolle ist unmittelbar nach deren Durchführung zu erfassen und zu dokumentieren. Arbeits- und
Hilfsmittel sind vom AN zu stellen und dem AG jederzeit
zugänglich zu machen.
Kontrolle zweimal täglich, an arbeitsfreien Tagen einmal täglich.
Kontrolle mit elektronischem Erfassungsgerät nach Un-
terlagen des AG dokumentieren.
Menge: 8,000 d

**02.02.0007 Verkehrszeichenpläne**
Verkehrszeichenpläne für die komplette Phase
drucken.
Pläne, in Farbe, in 10 - facher Ausfertigung für die
Verkehrsbesprechung.
Menge: 1,000 Psch

**02.02.0008 VZ-Ausführungspläne**
Durch AG überarbeitete Verkehrszeichenausführungspläne
von
kompletter Phase drucken.
Pläne, in Farbe, in jeweils 6 - facher Ausfertigung,
4-fach dem AG übergeben,
2-fach auf der Baustelle vorhalten.
Menge: 1,000 Psch

USt %: 19,00
